# MS LA2 VRC - JZ Münster Instands Geb. 1 +5
Angebotsaufforderung (GAEB DA XML 3.3, DA83)
Projekt: MS LA2 V
Währung: EUR
Auftraggeber: Bau- und Liegenschaftsbetrieb NRW, NL Münster, Hohenzollernring 80, 48145 Münster, Telefon 0251-9370-0, Fax 0251-9370-880, E-Mail 0251-ms.poststelle@blb.nrw.de
Erstellt mit: FUTURA, FUTURA Version 9.1.03.77, 10.03.2026

## Zusätzlicher Text
1. Allgemeine Vorbemerkungen
1.1 Bauvorhaben
1.1.1 Projektbeschreibung
 Das Landgericht wurde in zwei Bauabschnitten errichtet. Das Bauteil 1 wurde 1987 und das Bauteil 5 (Verbindungsbau zum Amtsgericht) 1992 errichtet. Bei dem Landgericht handelt es sich um einen Massivbau aus Stahlbeton und Mauerwerk.
Das Gebäude des Landgerichts erstreckt sich vom 2. Untergeschoss bis zum 8. Obergeschoss. Im 1. und 2. Untergeschoss befinden sich fast ausschließlich Technikräume für Aufzüge und Lüftung sowie die Tiefgarage mit ca. 170 Stellplätzen.
Das Gebäude wird im Erdgeschoss und 1. Obergeschoss hauptsächlich als Gerichtsgebäude genutzt. In den übrigen Geschossen befinden sich Büroräume, die von den Mitarbeitern des Gerichts und ebenso von Anwälten und Richtern genutzt werden. Im 7. Obergeschoss befindet sich die hauseigene Kantine.

Bei diesem Bauvorhaben handelt es sich um die Sanierung der Brandschutzklappen im Gebäude sowie um die Sicherstellung des Betriebes. Bei der Sicherstellung handelt es sich um dringende Maßnahmen zur Beseitigung von Brandschutz- und TÜV-Mängeln, Instandsetzung der Haustechnik, der Löscheinrichtungen, der Erneuerung der Büro- und Saalbeleuchtung, zusätzliche Lüftungstechnik sowie zum Austausch von Fenstern, Außenjalousien und Außentüren.

1.1.2 Lage der Baustelle
 Das Baugrundstück befindet sich in Münster auf den Flurstücken 467 und 452 südlich der Gerichtsstraße. Im Osten befindet sich die Bundesstraße B54 (Am Stadtgraben), im Westen die Badestraße. Südlich gelegen ist das Gymnasium Paulinum.
Der laufende Gerichtsbetrieb darf durch die Baumaßnahmen zu keinem Zeitpunkt beeinträchtigt werden.

1.1.3 Erschließung der Baustelle und Zuwegung außen
 Die Zufahrt zur Baustelle liegt an der Straße "Am Stadtgraben". Diese Straße ist eine sehr stark befahrene Straße (siehe Anlage Baustelleneinrichtung) im Stadtkern von Münster.
Die vorhandenen Feuerwehr- und Rettungswege sind generell freizuhalten und dürfen keinesfalls, auch nicht kurzfristig, blockiert werden. In diesem Zusammenhang wird ausdrücklich darauf hingewiesen, dass Zuwiderhandlungen durch sofortiges kostenpflichtiges Abschleppen geahndet werden.
Alle öffentlichen Straßen, Gehwege sowie Zuwegungen zum Gebäude des Landgerichts sind freizuhalten. Der Auftragnehmer (AN) gewährleistet hier die Sicherung der Zuwegung. Die Zu- und Abfahrt von schweren Fahrzeugen im Liefer- und Entsorgungsverkehr (z. B. Schuttcontainer) ist durch einen dafür verantwortlichen Vertreter des AN zu regeln.

Im Haupteingangsbereich des Landgerichts werden Personenkontrollen mit Durchsuchung und Durchleuchtung von Taschen etc. durchgeführt. Das Gebäude kann durch Besucher nur über den Haupteingang betreten werden.

1.1.4 Erschließung der Baustelle und Zuwegung innen

Der gesamte Materialtransport und die Zuwegung für das Personal erfolgt über den im Baustelleneinrichtungsplan gekennzeichneten Zugang seitlich des großen Schwurgerichtsaals. Hier wird zur Gewährleistung der erforderlichen Sicherheit des Gebäudes ein Pufferbereich unter dem dort vorhandenen Überbau ausgebildet (Schleusenfunktion und Drehkreuzanlage mit Zutrittskontrolle).

1.1.5 Kalkulationsnachweis

Die oben aufgeführten Baumaßnahmen im Landgericht Münster werden bei laufendem Betrieb ausgeführt. Aufgrunddessen sind die Anweisungen der Justiz vor Ort zu beachten und einzuhalten.

Der AN ist verpflichtet, sich vor Abgabe des Angebotes über die örtliche Situation sowie Art, Umfang und Schwierigkeitsgrad der anzubietenden Leistungen durch Einsichtnahme in die bereitgestellten Planungsunterlagen umfassend zu informieren.

Besichtigungstermine vor Ort können nach vorheriger Abstimmung mit dem Auftraggeber (AG) vereinbart werden.
Der AN bescheinigt durch die Abgabe des Angebotes, dass er der Informationpflicht nachgekommen ist und somit keine Unklarheiten bezüglich der Baumaßnahme und Abwicklung der Arbeiten bestehen. Nachforderungen, die auf mangelnde Information zurückzuführen sind oder so begründet werden, werden nicht anerkannt.

1.1.6 Bauleitung

Der AN hat unverzüglich nach Auftragserteilung schriftlich eine zeichnungsberechtigte sowie der deutschen Sprache mächtigen Person als Bauleitung zu benennen. Diese Person muss bevollmächtigt sein, Anordnungen der Bauüberwachung des AG entgegenzunehmen und weisungsberechtigt die erforderlichen Maßnahmen zu veranlassen.

1.1.7 Dokumente / Anlagen des AG

- Baustelleneinrichtungsplan: 1594_FAR_5_----_BE_EG_ALG_x_10_v_Anmerkungen
- Konzept Zugangskontrolle für alle am Bau Tätigen
- Fotos zum LV

1.2 Verkehrssicherungspflicht
 Der Bereich der Baustelleneinrichtung ist bereits mit einem Bauzaun inkl. Übersteigschutz gesichert. Die Instandhaltung und der Rückbau nach Beendigung der Maßnahmen werden gesondert vergütet.
Dem AN obliegt während der Ausführung der eigenen Leistung die Kontrolle, Sicherung sowie das tägliche Öffnen und Verschließen der Baustelle.
Die Verkehrssicherungspflicht und die Einhaltung des Arbeitsschutzes für die eigenen Leistungen am Bauvorhaben obliegt dem AN. Dies hat er bei seinen Kalkulationsansätzen zu berücksichtigen.

1.3 Baustelleneinrichtung
1.3.1 Parkplätze und Materialanlieferung
 Innerhalb des abgegrenzten Baustellenbereichs gibt es keine Parkplätze. Parkmöglichkeiten stehen ausschließlich außerhalb der BE im öffentlichen Bereich zur Verfügung. Ausschließlich diese Flächen können zum Abstellen der Fahrzeuge genutzt werden.
Die Materialanlieferung und -lagerung erfolgt ausschließlich über die hierfür im Baustelleneinrichtungsplan ausgewiesenen Verkehrswege und Flächen.
1.3.2 Bauwasser und Baustrom
 Anschlüsse stehen im Gebäude zur Verfügung.
1.3.3 Baustellenbeleuchtung
 Die Beleuchtung der Arbeitsbereiche liegt im Aufgabenbereich des AN und wird nicht gesondert vergütet.

1.3.4 Baustelleneinrichtungsplan
 Diesem LV ist ein Baustelleneinrichtungsplan als Anlage beigefügt.
Die dargestellte Baustelleneinrichtung wurde 2018 für eine bereits abgeschlossene Baumaßnahme erstellt und ist derzeit nur noch teilweise vorhanden.
Die Änderungen und Neuerungen, die sich zur erforderlichen Baustelleneinrichtung ergeben, sind auf dem Plan durch Anmerkungen kenntlich gemacht.

Zudem ist dem LV eine Fotodokumentation zum aktuellen Zustand der Baustelleneinrichtung beigefügt.

Die Feuerwehrzufahrtsflächen sind ständig freizuhalten.

1.4 Sicherheitsvorschriften

Wegen der Nutzung des Gebäudes durch das Landgericht werden erhöhte Sicherheitsstandards an den Einsatz der am Bau Beteiligten gelegt. Hierzu wurde durch den AG ein Konzept zur Zugangskontrolle erstellt, welches für alle am Bau Beteiligten inkl. des AN gültig ist. Im Konzept sind Dokumente zur Sicherheitsüberprüfung und Erklärungen aufgeführt, die beim AG einzureichen sind. Nach positiver Prüfung des AG wird den am Bau Beteiligten durch den AN ein Baustellenausweis ausgehändigt, welcher den Zugang auf das Baustellengelände über die Vereinzelungsanlage (Drehkreuz) ermöglicht.

Der Baustellenzugang ins Gebäude wird durch eine Schleuse kanalisiert / überwacht. Die Schleuse wird durch die Vereinzelungsanlage (Drehkreuz) bzw. das Zufahrtstor und die Zugangstür des Gebäudes gebildet. Das Zufahrtstor und die Zugangstür des Gebäudes sind dauerhaft geschlossen zu halten.
Der Zugang des Gebäudes ist durch den AN (Wachdienst) zu überwachen.
Die Zugangstür des Gebäudes kann erst geöffnet werden, wenn das Zufahrtstor im Bauzaun geschlossen ist (Gegenrichtung analog). Die Öffnung und Schließung des Zufahrtstors Bauzaun sowie der Zugangstür des Gebäudes kann nur durch den Wachdienst des AN erfolgen.

Firmenbekleidung mit Firmenlogo ist unabdingbar.

Im gesamten Gebäude sowie auf dem Baustellengelände gilt ein generelles Rauchverbot.

## Baustelleneinrichtung Landgericht

### Titel 01 Baustelleneinrichtung

#### Untertitel 01.01 Schutz Boden Wände Stützen

**01.01.0010 Schutz Boden Hartfaserpl. Vlies herstellen räumen**
Schutzabdeckung als Schutz für Bodenfläche, aus Hartfaserplatten, Dicke mind. 3 mm, Stöße und Ränder verklebt, herstellen und räumen.

Ort: Im Außenbereich innerhalb der Baustelleneinrichtung
Menge: 260,000 m²
Kostengruppe DIN 276 2018-12: 391000000
LB-DIN: 000

**01.01.0020 Schutz Wand Hartfaserpl. Vlies räumen entsorgen**
Vorhandene Schutzvorrichtung als Schutz für Wandfläche aus Hartfaserplatten, Dicke 3 bis 6 mm, und Vlies, auf Unterkonstruktion aus Holzdielen, genagelt, Höhe über 2 bis 3 m, nach Beendigung der Maßnahme räumen und entsorgen.

Ort: Im Außenbereich innerhalb der Baustelleneinrichtung

siehe Foto 8 in Anlage Fotodokumentation
Menge: 40,000 m
Kostengruppe DIN 276 2018-12: 391000000
LB-DIN: 000

**01.01.0030 Schutz Stütze Bautenschutzmatte räumen entsorgen**
Vorhandene Schutzvorrichtung als Schutz für Stütze, umlaufend, aus Bautenschutzmatte und Klebeband, Höhe über 2 bis 3 m, Durchmesser Stütze über 50 bis 70 cm, nach Beendigung der Maßnahme  räumen und entsorgen.

Ort: Im Außenbereich innerhalb der Baustelleneinrichtung

siehe Foto 8 in Anlage Fotodokumentation
Menge: 7,000 St
Kostengruppe DIN 276 2018-12: 391000000
LB-DIN: 000

#### Untertitel 01.02 Baumschutz und Zugangsrampe

**01.02.0010 Stammschutz Ummantelung Bohlen Polsterung U 1-1,5m H 2m herstellen räumen**
Stammschutz durch 40 mm dicken Bohlenmantel einschl. Polsterung gegen den Baum, Stammumfang in 1 m Höhe gemessen über 1 bis 1,5 m, Abstand vom Stamm mind. 10 cm, Höhe mind. 2 m, herstellen und  räumen.
Menge: 1,000 St
Kostengruppe DIN 276 2018-12: 211000000
LB-DIN: 000

**01.02.0020 Kronen-Gurtbandsicherung 2Äste/Stämmlinge Einfachverbindung 2Befestigungselemente 1Verbindungselement**
STLB-Bau 2018-04 003
Kronensicherung als Gurtbandsicherung gemäß ZTV-Baumpflege, 2 Äste/Stämmlinge mit ca. 20 bis 30 cm Durchmesser in Einfachverbindung, in einer Ebene, Einbauhöhe über dem Boden bis 10 m, mit 2 Befestigungselementen, mit einem Verbindungselement,
Gesamthöhe des Baumes bis 6 m, einstämmig, Stammdurchmesser bis 10 cm, mittlerer Kronendurchmesser bis 3 m.
Menge: 1,000 St
Leistungsbereich: 003
Kostengruppe DIN 276 2018-12: 211000000
LB-DIN: 003

**01.02.0030 Wurzelbereichsschutz**
STLB-Bau 2018-04 000
Schutz des Wurzelbereiches von Bäumen vor Druckschäden für befristete Belastung durch Baumaschinen, Baustelleneinrichtungen und Materiallagerung, Abdeckung vollflächig mit Vlies und Natursand 0/2, Dicke 20 cm, Auflage von untereinander fest verbundenen Bohlen, Dicke 40 mm, herstellen und räumen.
Menge: 25,000 m2
Leistungsbereich: 000
Kostengruppe DIN 276 2018-12: 211000000
LB-DIN: 000

**01.02.0040 Zugangsrampe räumen entsorgen**
Vorhandene provisorische Zugangsrampe mit Podest, Rampenlänge ca. 5,50 m, Breite ca. 1,50 m, Unterkonstruktion Holzbalken, Rampenbelag Siebdruckplatte, beidseitig mit Radabweiser, Rampe für das Befahren mit Hubwagen und Europalette dimensionert.
Zugangsrampe nach Beendigung der Baumaßnahme abbauen und entsorgen. Die Entsorgung ist mit einzukalkulieren.
Menge: 1,000 St
Kostengruppe DIN 276 2018-12: 391000000
LB-DIN: 000

#### Untertitel 01.03 Schutz Aufzug

**01.03.0010 Vorhandener Schutz Lastenaufzug räumen entsorgen**
Vorhandene Schutzvorrichtung als Bekleidung der Wände, Böden und Decke im Lastenaufzug, einschl. Unterkonstruktion, aus Hartfaserplatten, Dicke 7 bis 9 mm, Höhe über 2 bis 3 m, räumen und entsorgen, Abrechnung nach bekleideter/belegter Fläche,
die Entsorgung ist in den Einheitspreis einzukalkulieren.

Abmessung innen ca. 0,78 / 1,80 / 2,30 m
Tragfähigkeit 1.100 kg

Ort: Lastenaufzug TRH 2
Menge: 1,000 St
Kostengruppe DIN 276 2018-12: 391000000
LB-DIN: 000

**01.03.0020 Vorhandener Schutz Lastenaufzug instandhalten**
Vorhandenen Schutz des Lastenaufzuges während der Bauzeit instandhalten,
bei Bedarf Schutz erneuern (Stolperkanten beseitigen etc.).
Menge: 48,000 StMt
Kostengruppe DIN 276 2018-12: 391000000
LB-DIN: 000

#### Untertitel 01.04 Schutz Kunstobjekt

*Hinweis: Hinweis*
Die im Bereich des Haupteingangs vorhandene Kunst, Material Edelstahl ist mit einer umlaufenden Verkleidung bis zu einer Höhe von ca. 3 m geschützt.

Ort: Außenbereich

**01.04.0010 Vorhandene Schutzbekl./-belag Trag-UK Aussteifung OSB H 2-3m räumen entsorgen**
Vorhandene Schutzvorrichtung als Bekleidung einschl. Trag- und Unterkonstruktion sowie Aussteifung, aus OSB-Platten, Dicke über 9 bis 14 mm, Höhe über 2 bis 3 m, einschl. Fundamente aus Beton, räumen und entsorgen, Abrechnung nach bekleideter / belegter Fläche.
Die Entsorgung ist in den EP einzukalkulieren.

Ort: Kunstwerk außen

siehe Foto 7 in Anlage Fotodokumentation
Menge: 50,000 m2
Kostengruppe DIN 276 2018-12: 391000000
LB-DIN: 000

#### Untertitel 01.05 Bauzaun

*Hinweis: Hinweis*
Die nachfolgend beschriebene Leistung beinhaltet die Instandhaltung und den Rückbau der vorhandenen Bauzaunanlage mit Übersteigschutz, welche Eigentum des AG ist.
Die Zugangstüren, die Notausgangstüren, die Feuerwehrtür, das Zufahrtstor und die Gegensprechanlage sind ebenfalls Eigentum des AG.

Der Bauzaun selbst ist dauerhaft verschlossen.

**01.05.0010 Bauzaun H 3,0m inkl. Übersteigschutz räumen entsorgen**
Bauzaun, an Holzpfosten, als geschlossener Zaun, Beplankung aus Siebdruckplatten, wasserfest, Zaunoberkante über Oberfläche Gelände 3,0 m,
Übersteigschutz aus Stacheldraht, 3-reihig, DIN EN 10223-1, Dicke Trägerdraht 2,5 mm, Überzug Klasse A Zink-Aluminium-Legierung DIN EN 10244-2, vierspitzig, Stachelabstand 7,5 cm, befestigen an Pfostenausleger, mit Spanndrahthalter aus Kunststoff, einschl. Ausleger nach außen, Länge über 40 bis 45 cm, Neigungswinkel 45 Grad, aus Stahlrundrohr S235, Durchmesser 60 mm, Wanddicke 2 mm, räumen und entsorgen.
Die Entsorgung ist in den EP einzukalkulieren.

siehe Foto 2 und 5 in Anlage Fotodokumentation
Menge: 69,000 m
Kostengruppe DIN 276 2018-12: 391000000
LB-DIN: 000

**01.05.0020 Bauzaun H 3,0m inkl. Übersteigschutz instandhalten**
Instandhalten des Bauzauns inkl. Übersteigschutz aus Vorposition während der Bauzeit.
Menge: 14352,000 mWo
Kostengruppe DIN 276 2018-12: 391000000
LB-DIN: 000

**01.05.0030 Bauzaun H 3,0m herstellen räumen**
Bauzaun, an Holzpfosten, als geschlossener Zaun, Beplankung aus Siebdruckplatten, wasserfest, Zaunoberkante über Oberfläche Gelände 3,0 m, herstellen und räumen.

Der Bauzaun geht nach Beendigung der Maßnahme in das Eigentum des AG über.
Menge: 5,000 m
Kostengruppe DIN 276 2018-12: 391000000
LB-DIN: 000

**01.05.0040 Bauzaun H 3,0m instandhalten**
Bauzaun H 3,0m aus Vorposition und instandhalten.
Menge: 1040,000 mWo
Kostengruppe DIN 276 2018-12: 391000000
LB-DIN: 000

**01.05.0050 Übersteigschutz herstellen räumen**
Übersteigschutz aus Stacheldraht, 3-reihig, DIN EN 10223-1, Dicke Trägerdraht 2,5 mm, Überzug Klasse A Zink-Aluminium-Legierung DIN EN 10244-2, vierspitzig, Stachelabstand 7,5 cm, befestigen an Pfostenausleger, mit Spanndrahthalter aus Kunststoff, einschl. Ausleger nach außen, Länge über 40 bis 45 cm, Neigungswinkel 45 Grad, aus Stahlrundrohr S235, Durchmesser 60 mm, Wanddicke 2 mm, herstellen und räumen.

Der Bauzaun geht nach Beendigung der Maßnahme in das Eigentum des AG über.
Menge: 5,000 m
Kostengruppe DIN 276 2018-12: 391000000
LB-DIN: 000

**01.05.0060 Übersteigschutz instandhalten**
Übersteigschutz aus Vorposition instandhalten.
Menge: 1040,000 mWo
Kostengruppe DIN 276 2018-12: 391000000
LB-DIN: 000

**01.05.0070 Notausgangstüren Bauzaun räumen entsorgen**
Tür, abschließbar, PZ Schloss, mit Feststeller, aus Siebdruckplatten, im Bauzaun, Breite 1,5 m, Höhe 2 m, mit Panikschloss, räumen und entsorgen.

siehe Foto 6 in Anlage Fotodokumentation
Menge: 2,000 St
Kostengruppe DIN 276 2018-12: 391000000
LB-DIN: 000

**01.05.0080 Feuerwehrtür Bauzaun räumen entsorgen**
Tür, für Feuerwehr, abschließbar, PZ Schloss, mit Feststeller, inkl. Zarge, im Bauzaun, Breite 1,5 m, Höhe 2 m, mit Panikschloss, räumen und entsorgen.

siehe Foto 3 in Anlage Fotodokumentation
Menge: 1,000 St
Kostengruppe DIN 276 2018-12: 391000000
LB-DIN: 000

**01.05.0090 Zufahrtstor Bauzaun räumen entsorgen**
Vorhandenes Zufahrtstor im Bauzaun, abschließbar, PZ Schloss, mit Feststeller, aus Siebdruckplatten, im Bauzaun, Breite 3,0 m, Höhe 2 m, mit Panikschloss, räumen und entsorgen.

siehe Foto 1, 2 und 4 in Anlage Fotodokumentation
Menge: 1,000 St
Kostengruppe DIN 276 2018-12: 391000000
LB-DIN: 000

**01.05.0100 Gegensprechanlage rückbauen**
Vorhandene Türstation für Gegensprechsysstem, Kompaktbauweise, Abdeckung als Aluminium, Aufbaugehäuse für Wandaufbau, Montage am Bauzaun (Zugangstür), rückbauen.

Eigentum des AG.
Menge: 1,000 St
Kostengruppe DIN 276 2018-12: 391000000
LB-DIN: 000

**01.05.0110 Poller demontieren montieren**
Demontage des bauseitigen Poller im Bereich der B54 (Am Stadtgraben), das Material ist vor Ort nach Vorgabe durch den Bauherren einzulagern und nach Fertigstellung der Baustelle wieder zu montieren.
Menge: 12,000 St
Kostengruppe DIN 276 2018-12: 391000000
LB-DIN: 000

**01.05.0120 Schleusenfunktion Zufahrtstor Bauzaun und Zugangstür Gebäude**
Schleusensteuerung des Zufahrtstors im Bauzaun und der Zugangstür Gebäude.

Die Steuerung hat so zu erfolgen, dass nur eine der beiden Türen geöffnet sein kann. D. h. ist das Zufahrtstor im Bauzaun geöffnet muss die Zugangstür Gebäude verschlossen sein. Die gleiche Anforderung gilt in die andere Richtung.

Die Steuerung muss elektrisch/elektronisch erfolgen, so dass bei Öffnung der Tür / des Tors, das Tor / die Tür automatisch verriegelt ist.

Alle erforderlichen Kontakte sowie der funktionsfähige Anschluss ist in die Position einzurechnen.
Menge: 1,000 St
Kostengruppe DIN 276 2018-12: 391000000

**01.05.0130 Rettungszeichenleuchte einbauen ausbauen**
Rettungszeichenleuchte als Einzelbatterieleuchte, Betriebsart der Notbeleuchtung Dauerschaltung, Anordnung der Rettungszeichen beidseitig, mind. Erkennungsweite 15 m, Gehäuse Aluminium mit Rettungszeichenträger Kunststoff, Aufhängung mit Kette, Umgebungstemperatur -10 bis +40 Grad, Leuchtmittel LED, einbauen und ausbauen.
Menge: 6,000 St
Kostengruppe DIN 276 2018-12: 391000000
LB-DIN: 059

**01.05.0140 Rettungszeichenleuchte vorhalten instandhalten**
Rettungszeichenleuchte der Vorposition, vorhalten und instandhalten.
Menge: 1248,000 StWo
Kostengruppe DIN 276 2018-12: 391000000
LB-DIN: 059

**01.05.0150 Beleuchtung BE-Fläche räumen**
Vorhandene Beleuchtung der BE-Fläche mit 6 Lichtquellen, Leistung je Lichtquelle 100 W, räumen.

Ort: Montage innen am Bauzaun
Menge: 1,000 St
Kostengruppe DIN 276 2018-12: 391000000
LB-DIN: 000

**01.05.0160 Beleuchtung BE-Fläche instandhalten**
Vorhandene Beleuchtung der BE-Fläche mit 6 Lichtquellen, Leistung je Lichtquelle 100 W, instandhalten.
Menge: 48,000 StMt
Kostengruppe DIN 276 2018-12: 391000000
LB-DIN: 000

**01.05.0170 Sperrfläche B 10cm 1K-Markierungsfarbe Typ I P2 R2 herstellen entfernen**
STLB-Bau 2018-10 000
Gelbe Fahrbahnmarkierung nach StVO als Sperrfläche, Breite 10 cm, aus Einkomponenten-Markierungsfarbe, Typ I, Klasse Q2 (Qd größer gleich 100 mcd/m2/lx) DIN EN 1436, Verkehrsklasse P2 (100000 Radüberrollungen RPA), Mindestwert Retroreflexion bei Trockenheit Klasse R2 (RL größer gleich 100 mcd/m2/lx) DIN EN 1436, herstellen und entfernen, abgerechnet wird das die markierte Fläche umschreibende kleinste Rechteck, Ausführung gemäß Verkehrszeichenplan.
Menge: 30,000 m2
Leistungsbereich: 000
Kostengruppe DIN 276 2018-12: 391000000
LB-DIN: 000

#### Untertitel 01.06 Beschilderung

**01.06.0010 Verkehrszeichen Zusatzzeichen 1028-30 (Baustellenfahrzeuge frei) aufbauen abbauen**
Verkehrszeichen nach StVO, temporär, Zusatzzeichen Nr 1028-30, Oberfläche reflektierend, spezifischer Rückstrahlwert RA1 DIN EN 12899-1, Größe 1 nach Verkehrszeichenkatalog, aufbauen und abbauen.

Ort: Montage außen am Zufahrtstor
Menge: 1,000 St
Kostengruppe DIN 276 2018-12: 391000000
LB-DIN: 000

**01.06.0020 Schild "Betreten der Baustelle verboten" aufbauen abbauen**
Schild, reflektierend, gelbgrundig mit schwarzer Schrift, Beschriftung "Betreten der Baustelle verboten Eltern haften für Ihre Kinder", aufbauen und abbauen.

Ort: Montage außen am Bauzaun im Bereich der Notausgangstüren und am Zufahrtstor
Menge: 1,000 St
Kostengruppe DIN 276 2018-12: 391000000
LB-DIN: 000

**01.06.0030 Schild "Einfahrt freihalten" aufbauen abbauen**
Schild, reflektierend, weißgrundig mit schwarzer Schrift, Beschriftung "Einfahrt freihalten", aufbauen und abbauen.

Ort: Montage außen am Bauzaun
Menge: 1,000 St
Kostengruppe DIN 276 2018-12: 391000000
LB-DIN: 000

**01.06.0040 Gebotsschild Arbeitssicherheit DIN EN ISO 7010 aufbauen abbauen**
Gebotsschild, weissgrundig, reflektieren, aufbauen und abbauen, Beschriftung nach EN ISO 7010 mit:
M014 : Helmpflicht
M008 : Fußschutz
M015 : Warnweste

Ort: Wandmontage im BE-Bereich
Menge: 1,000 St
Kostengruppe DIN 276 2018-12: 391000000
LB-DIN: 000

**01.06.0050 Beschilderung vorhalten instandhalten**
Beschilderung aus Pos 01.06.0010 bis 01.06.0040, vorhalten und instandhalten.
Menge: 48,000 Mt
Kostengruppe DIN 276 2018-12: 391000000
LB-DIN: 000

**01.06.0060 Erwirken der verkehrsrechtlichen Anordnung**
Abstimmung und Erwirken der verkehrsrechtlichen Anordnung für das Überfahren bzw. die Nutzung von öffentlichen Bereichen sowie das Durchführen der erforderlichen Beschilderung.
Menge: 1,000 psch
Kostengruppe DIN 276 2018-12: 391000000
LB-DIN: 000

#### Untertitel 01.07 Bauschließanlage

**01.07.0010 Profildoppelzylinder Bohr- und Ziehschutz ausbauen**
Profildoppelzylinder DIN EN 1303, Gebrauchsklasse 1, Dauerhaftigkeit Klasse 6, Feuerwiderstand Klasse 0, Korrosionsbeständigkeit und Temperatur Klasse B, Verschlusssicherheit Klasse 6, Angriffswiderstand Klasse D, mit Bohr- und Ziehschutz, Zylinder mit Gefahrenfunktion bei einseitig steckendem Schlüssel, Betätigung durch jeden schließungsberechtigten Schlüssel, 18 Stiftzuhaltungen, Schlüssel aus Neusilber, in vorgerichtete Schlösser, ausbauen nach Fertigstellung der Maßnahmen.

Ort: Zufahrstor Bauzaun und Zugangstür Gebäude ("Schleuse")
Menge: 2,000 St
Kostengruppe DIN 276 2018-12: 391000000
LB-DIN: 029

#### Untertitel 01.08 Sanitäreinrichtung

**01.08.0010 Sanitärcontainer (D/H) doppelwandig wärmegedämmt L 6m B 2,5m aufstellen räumen**
Sanitärcontainer, aufstellen und räumen, zur Nutzung durch andere AN, beheizbar, elektrisch, doppelwandig, wärmegedämmt, Einzelcontainer-Länge 6 m, Einzelcontainer-Breite bis 2,5 m, Standplatz auf vorh. tragfähigen ebenen Untergrund,

Ausstattung Damen-Abteil:
+ 2 WC
+ 2 Waschplätze
+ 2 Spiegel mit Ablage
+ 1 Seifenspender
+ 1 Desinfektionsmittelspender
+ 1 Papierkorb
+ 1 Papierspender

Ausstattung Herren-Abteil:
+ 2 WC
+ 2 Urinale
+ 2 Waschplätze
+ 2 Spiegel mit Ablage
+ 1 Seifenspender
+ 1 Desinfektionsmittelspender
+ 1 Papierkorb
+ 1 Papierspender

Herstellen und Räumen der Ver- und Entsorgungsanschlüsse des Containers innerhalb der Baustelleneinrichtung werden gesondert vergütet, Vorhalten, Warten und Reinigen werden gesondert vergütet, Energiekosten Heizung werden gesondert vergütet.

Aufstellort: siehe Foto 5 in Anlage Fotodokumentation
Menge: 1,000 St
Kostengruppe DIN 276 2018-12: 391000000
LB-DIN: 000

**01.08.0020 Sanitärcontainer vorhalten instandhalten**
Vor beschriebenen Sanitärcontainer vorhalten und instandhalten.
Menge: 208,000 StWo
Kostengruppe DIN 276 2018-12: 391000000
LB-DIN: 000

**01.08.0030 Sanitärcontainer reinigen**
Vor beschriebenen Sanitärcontainer 5x wöchentlich komplett reinigen, Verbrauchsmaterialien (Toilettenpapier, Papierhandtücher, Seife, Desinfektionsmittel) auffüllen.
Menge: 208,000 StWo
Kostengruppe DIN 276 2018-12: 391000000
LB-DIN: 000

**01.08.0040 Ver- und Entsorgungsanschlüsse Sanitärcontainer herstellen räumen**
Beleuchtung, Strom- und Wasseranschluss, Abwasseranschluss, inkl. Begleitheizung, für vor beschriebenen Sanitärcontainer, komplett, einschl. erforderlicher Überfahrschutz für alle Leitungen, herstellen und räumen.
Menge: 1,000 psch
Kostengruppe DIN 276 2018-12: 391000000
LB-DIN: 000

**01.08.0050 Heizung Ver-Entsorgungseinr. warten betreiben wöchentlich**
STLB-Bau 2025-04 000
Heizung und Ver- und Entsorgungseinrichtungen warten und betreiben, wöchentlich, Energiekosten werden gesondert vergütet.
Menge: 208,000 Wo
Leistungsbereich: 000
Kostengruppe DIN 276 2018-12: 391000000
LB-DIN: 000

**01.08.0060 Kosten Beheizung Sanitärcontainer**
Energiekosten für die Beheizung von Sanitärcontainer.
Menge: 208,000 Wo
Kostengruppe DIN 276 2018-12: 391000000
LB-DIN: 000

**01.08.0070 Fäkalientank aufstellen anschließen vorhalten räumen**
Fäkalientank, Tank-Länge ca. 6 m, Tank-Breite bis 2,5 m, Fassungsvermögen ca. 7 Liter, komplett mit Entleerungs- und Anschlusstutzen, aufstellen, anschließen, vorhalten und räumen.
Menge: 48,000 StMt
Kostengruppe DIN 276 2018-12: 391000000
LB-DIN: 000

**01.08.0080 Fäkalientank entleeren entsorgen**
Vor beschriebenen Fäkalientank, entleeren,
einschl. Entsorgung im Nachweis.
Menge: 32,000 St
Kostengruppe DIN 276 2018-12: 391000000
LB-DIN: 000

#### Untertitel 01.09 Feuerlöscher

**01.09.0010 Handfeuerlöscher liefern abholen**
Tragbarer Feuerlöscher DIN EN 3, als Dauerdrucklöscher, Löschmittel Wasser mit Schaumbildner, Leistungsklasse A und B, 1 LE, Füllmenge 9 l, mit Druckanzeige, liefern und abholen.
Menge: 5,000 St
Kostengruppe DIN 276 2018-12: 474000000
LB-DIN: 049

**01.09.0020 Handfeuerlöscher vorhalten instandhalten prüfen**
Vor beschriebene tragbarer Feuerlöscher vorhalten, instandhalten und nach Ablauf der Frist prüfen.
Menge: 240,000 StMt
Kostengruppe DIN 276 2018-12: 474000000
LB-DIN: 049

#### Untertitel 01.10 Materialentsorgung

**01.10.0010 Abfallcontainer 520 Liter gummibereift abholen entsorgen**
Vorhandenen Abfallcontainer mit Deckel, 520 Liter, Abmessung B/L = ca. 80/120 cm, Nutzlast ca. 250 kg, mit 4 Rollen, davon ein Rolle mit Bremse (Feststeller), Rollen Gummibereifung, Material Container Polyethylen, mit Deckel, abholen und entsorgen.

Container ist Eigentum des AG.
Menge: 1,000 St
Kostengruppe DIN 276 2018-12: 391000000
LB-DIN: 000

**01.10.0020 Kippwanne 130 Liter gummibereift abholen entsorgen**
Vorhandene luftbereifte Kippwanne, Material Wanne glasfaserverstärkter Kunststoff, ca. 130 Liter, Abmessung B/H/L = ca. 59/100/120 cm, Nutzlast ca. 250 kg, mit 4 Rollen und Zugstange, abholen und entsorgen.

Kippwanne ist Eigentum des AG.
Menge: 1,000 St
Kostengruppe DIN 276 2018-12: 391000000
LB-DIN: 000

**01.10.0030 Kippwanne 130 Liter gummibereift liefern**
Luftbereifte Kippwanne, Material Wanne glasfaserverstärkter Kunststoff, ca. 130 Liter, Abmessung B/H/L = ca. 59/100/120 cm, Nutzlast ca. 250 kg, mit 4 Rollen und Zugstange, liefern.

Kippwanne geht in das Eigentum des AG über.
Menge: 1,000 St
Kostengruppe DIN 276 2018-12: 391000000
LB-DIN: 000

#### Untertitel 01.11 Reinigung BE-Bereich

**01.11.0010 Reinigung BE-Bereich**
Laub und lose Teile (u.a. Schrauben, Papier, Plastiktüten, sonstiger Abfall), die nicht eindeutig einem Gewerk zugeordnet werden können,  Bodenfläche über 350 bis 400 m², aufnehmen und das angefallene Material entsorgen, nach Aufforderung durch AG.

Ort: Bodenfläche im eingezäunten Baustellenbereich
Menge: 12,000 St
Kostengruppe DIN 276 2018-12: 391000000
LB-DIN: 000

#### Untertitel 01.12 Stundenlohnarbeiten

*Hinweis: Stundenlohn*
Stundenlohnarbeiten dürfen nur auf ausdrückliche Anweisung des AG durchgeführt werden. Das gilt nicht im Havariefall.
Der Verrechnungssatz für die jeweilige Arbeitskraft umfasst sämtliche Aufwendungen wie Lohn- und Gehaltskosten, Lohn- und Gehaltsnebenkosten, Zuschläge, lohngebundene und lohnabhängige Kosten, sonstige Sozialkosten, Gemeinkosten, Wagnis und Gewinn.
Ein Anspruch auf die im Leistungsverzeichnis unverbindlich aufgeführte Anzahl von Stundenlohnarbeiten besteht nicht. Par. 2 Nr. 3 VOB/B gilt nicht für angehängte Stundenlohnarbeiten.
Die Stundenzettel müssen arbeitstäglich der Bauleitung zur Prüfung und Erwirkung der Unterschrift vorgelegt werden. Später eingehende Nachweise werden nicht mehr gegengezeichnet. Hier erfolgt die Prüfung dem Grunde und der Höhe nach.
Stundenlohnnachweise müssen folgende Informationen enthalten:
 - die Firmenbezeichnung, den Namen sowie den Wohnsitz
- das Datum, der Name (in Druckschrift) und die Unterschrift des ausführenden Mitarbeiters
- das Datum, der Name und die Unterschrift des Abnehmenden
- die Bezeichnung der Baustelle
- die genaue Bezeichnung des Ausführungsortes innerhalb der Baustelle
- die Art der Leistung
- die Namen der Arbeitskräfte, deren Berufsbezeichnung (Facharbeiter, Helfer etc.), Lohn- oder Gehaltsgruppe
- die geleisteten Arbeitsstunden je Arbeitskraft, ggfs. Aufgegliedert nach Mehr-, Nacht-, Sonntags- und Feiertagsarbeit, sowie nach im Verrechnungssatz nicht enthaltenen Erschwernissen
- die Arbeitsunterbrechungen, Beginn und Ende der Arbeitszeit
- den Materialaufwand
Sind die Informationen nicht vollständig enthalten, können die Stundennachweise als nicht prüfbar abgelehnt werden.
Die Bescheinigung per Unterschrift der Bauleitung bezieht sich auf den Umfang der ausgeführten Leistung und gilt nicht als Rechnungsanerkenntnis. Die Freigabe zur Abrechnung erfolgt durch Unterschrift des AG.
Die Originale der Stundenlohnzettel behält der AG, die bescheinigten Durchschriften erhält der AN.

**01.12.0010 Facharbeiter-in sämtliche Kosten/Zuschläge**
STLB-Bau 2025-04 091
Stundenlohnarbeiten durch Facharbeiter/-in
der Verrechnungssatz für die jeweilige Arbeitskraft umfasst sämtliche Aufwendungen wie Lohn- und Gehaltskosten, Lohn- und Gehaltsnebenkosten, Zuschläge, lohngebundene und lohnabhängige Kosten, sonstige Sozialkosten, Gemeinkosten, Wagnis und Gewinn.
Menge: 20,000 h
Leistungsbereich: 091
Kostengruppe DIN 276 2018-12: 399000000
LB-DIN: 091

**01.12.0020 Helfer-in sämtliche Kosten/Zuschläge**
STLB-Bau 2025-04 091
Stundenlohnarbeiten durch Helfer/-in
der Verrechnungssatz für die jeweilige Arbeitskraft umfasst sämtliche Aufwendungen wie Lohn- und Gehaltskosten, Lohn- und Gehaltsnebenkosten, Zuschläge, lohngebundene und lohnabhängige Kosten, sonstige Sozialkosten, Gemeinkosten, Wagnis und Gewinn.
Menge: 10,000 h
Leistungsbereich: 091
Kostengruppe DIN 276 2018-12: 399000000
LB-DIN: 091

### Titel 02 Drehkreuzanlage mit Zutrittskontrolle

#### Untertitel 02.01 Drehkreuzanlage mit Zutrittskontrolle

**02.01.0010 Zugangskontrolleinheit (Drehkreuzanlage im Container) L 3,00 B 2,50 m liefern installieren inbetriebnehmen räumen**
Liefern, aufstellen, montieren, installieren, konfigurieren, parametrieren und betriebsfertig in Betrieb nehmen einer vollwertigen Zugangskontrolleinheit in Form eines elektromotorischen Hochsicherheits-Drehkreuzes (Industrieausführung) zur kontrollierten Personenvereinzelung auf der Baustelle des Landgerichts Münster. Als 10ft Containerausführung mit einem abschließbarem Außentor.

Die Anlage muss folgende technische Mindestanforderungen erfüllen:
- Nachtschließfunktion: Mechanisch verriegelbares Drehkreuz, inkl. Nacht-Verriegelungseinheit, die außerhalb der Betriebszeiten einen Zutrittsausschluss darstellt
- RFID-Kartenleserfunktion für Ein- und Austritt, ausgeführt als beidseitiges Zutrittskontrollterminal mit Protokollierung aller Vorgänge in Echtzeit, mit Deaktivierungsmöglichkeit der Karten (Baustellenausweise)
- Möglichkeit zur Anti-Passback-Funktion (zeit- und ortsabhängig): Die Anlage verhindert systemseitig Mehrfachnutzungen oder unzulässige Mehrfachbuchungen eines einzelnen Ausweisträgers
- Videoüberwachungseinheit bestehend aus zwei hochauflösenden Kameras, wetterfest, je eine Kamera auf den Eintritts- und den Austrittsbereich ausgerichtet
- Netzwerk- und Stromanschluss gemäß Herstelleranforderungen, inkl. aller zur Inbetriebnahme notwendigen Kleinteile, Befestigungsmaterialien, und Fundamentfixierungen
- Verkabelung und Datenanbindung bis zum Wachcontainer, inklusive Verlegung sämtlicher benötigter Leitungen in Schutzrohren, Herstellung aller Anschlusspunkte und Integration in die vorhandene IT- und Überwachungsinfrastruktur
- Live-Aufschaltung der Kameras in den Wachcontainer auf ein bestehendes System einbinden
- Einweisung des Auftraggebers/Bauüberwachung

Am Ende der Maßnahme:
 Fachgerechter Rückbau, Demontage und Abtransport der gesamten Anlage inkl. aller Verkabelungen ohne Rückstände, Schließen von Oberflächen und Entfernen aller temporären Sicherungselemente.

Wachcontainer wird separat vergütet.
Menge: 1,000 St
Kostengruppe DIN 276 2018-12: 391000000
LB-DIN: 000

**02.01.0020 Zugangskontrolleinheit inkl. Überwachungstechnik und Datenanbindung vorhalten**
Vorhalten der unter der Vorposition beschriebenen, vollständig betriebsbereiten Zugangskontrolleinheit (Drehkreuzanlage) einschließlich der installierten RFID-Lesetechnik, Anti-Passback-Funktion sowie der beidseitigen IP-Videoüberwachung in einem kontinuierlich funktionsfähigen Zustand.

Das Vorhalten umfasst:

- Verfügbarkeit der Drehkreuzanlage sicherstellen.
- Sicherstellung der Betriebsbereitschaft sämtlicher elektrotechnischer Komponenten (Drehkreuzmotorik, Kartenleser, Verriegelungseinheiten, Videotechnik).
- Störungsbeseitigung, technische Wartung, Softwareupdates sowie Funktionskontrollen.
- Sicherstellung der kontinuierlichen Live-Aufschaltung zum Wachcontainer, inklusive Aufrechterhaltung der Netzwerkverbindung, Datenstabilität und Bildübertragung.
- Bereitstellung aller notwendigen Verbrauchs- und Verschleißteile.
- Permanente Funktionsprüfung der Zutrittsprotokollierung.
Menge: 48,000 StMt
Kostengruppe DIN 276 2018-12: 391000000
LB-DIN: 000

**02.01.0030 Fluchtweg- und Verriegelungsanlagen liefern einrichten räumen**
Liefern, montieren, betriebsfertig einrichten und am Ende der Maßnahme rückbauen von jeweils einem elektrischen Fluchtweg- und Notfallschloss an den beiden bereits vorhandenen Fluchttüren sowie an dem vorhandenen großformatigen Holztor. Die Anlagen müssen im Regelbetrieb dauerhaft verriegelt bleiben, um ein unbefugtes Verlassen des Geländes zu verhindern, gleichzeitig jedoch den Anforderungen eines jederzeit verfügbaren Not- und Fluchtwegs entsprechen.

Die Schließsysteme müssen:

- im Normalbetrieb permanent verriegelt sein,
- bei Auslösung des Brandalarms oder einer zentralen Notfallsteuerung automatisch und sofort entriegeln,
- über eine manuelle Notentriegelungseinheit (Break-Glass/Nottaster) verfügen

Das Holztor erhält eine verstärkte elektrische Verriegelung sowie eine kompatible Entriegelungslogik, angepasst an die besondere Torgröße (ca. 3m x 3m) und mechanische Belastung.

Leistungsumfang umfasst:

- vollständige Montage und Verkabelung
- Anbindung an Steuer- und Alarmsysteme
- Funktions- und Sicherheitsprüfung
- Dokumentation und Übergabe

Vorhandene zwei Fluchttüren und ein Holztor siehe Foto 4 und 6 in Anlage Fotodokumentation
Menge: 1,000 St
Kostengruppe DIN 276 2018-12: 391000000
LB-DIN: 000

**02.01.0040 Fluchtweg- und Verriegelungsanlagen vorhalten**
Vorhalten und betriebsbereite Unterhaltung der in der Vorposition installierten Fluchtweg- und Verriegelungsanlagen über den vereinbarten Nutzungszeitraum.
Das Vorhalten umfasst:

- Sicherstellung der Funktionsfähigkeit aller elektromechanischen Schloss- und Verriegelungssysteme
- regelmäßige Funktionskontrollen der Fluchtwegtechnik
- Behebung von Störungen inkl. Austausch von Verschleißteilen

Alle Anlagen sind während des Vorhaltezeitraums in einem sicherheits- und betriebsbereiten Zustand zu halten.
Menge: 48,000 StMt
Kostengruppe DIN 276 2018-12: 391000000
LB-DIN: 000

**02.01.0050 Technische Ausstattung Wachcontainer für Zutrittskontrolle und Videoüberwachung liefern einrichten räumen**
Liefern, aufstellen, betriebsfertig einrichten und in das bestehende Sicherheitskonzept des Landgerichts integrieren der Ausstattung in den Wachcontainer, ausgestattet mit zwei voneinander unabhängigen Hochleistungs-PC-Systemen:

1. Hochleistungs-PC für die Zutrittskontrolle:

- Ausgelegt für den kontinuierlichen Betrieb der vollständigen Zutrittskontrolllogik der Baustellensicherung
- Anbindung an die installierten Leser-, Drehkreuz- und Verriegelungssysteme
- Echtzeit-Protokollierung aller Zutrittsvorgänge
- Möglichkeit zum einpflegen/erstellen neuer Zutrittskarten
- Kartendrucker zum drucken neuer Karten

1. Hochleistungs-PC für die Videoüberwachung:

- Verarbeitung und Aufzeichnung aller Videodaten der installierten Kameratechnik
- vollständige Integration in das bestehende Kamerasystem des Landgerichts Münster
- Übernahme der Live-Bild-Übertragung, Ereigniserkennung und Speicherung
- Sicherstellung der dauerhaften Systemstabilität
- Einbindung in das bestehende Überwachungssystems des Landgerichts

Der Wachcontainer ist so auszustatten, dass beide Systeme parallel und ausfallsicher betrieben werden können, einschließlich Stromversorgung, Klimatisierung, Netzwerkanbindung, Internet sowie interner Verkabelung und weiterer benötigter Komponenten. Die Inbetriebnahme umfasst die Herstellung aller Schnittstellen, Funktionsprüfungen, Dokumentation sowie die betriebsbereite Übergabe an den Auftraggeber, am Ende der Maßnahme räumen.
Menge: 1,000 St
Kostengruppe DIN 276 2018-12: 391000000
LB-DIN: 000

**02.01.0060 Technische Ausstattung Wachcontainer für Zutrittskontrolle und Videoüberwachung vorhalten betreiben**
Vorhalten und betriebsbereite Unterhaltung der in der Vorposition beschriebenen technischen Ausstattung des Wachcontainers einschließlich der beiden installierten Hochleistungs-PC-Systeme (Zutrittskontrolle und Videoüberwachung) über den festgelegten Nutzungszeitraum.
Das Vorhalten umfasst insbesondere:

- Sicherstellung des kontinuierlichen Betriebs beider PC-Systeme,
- Aufrechterhaltung der Netzwerk- und Systemanbindungen zur Zutrittskontrolle und zum Kamerasystem des Landgerichts,
- laufende Systemüberwachung, regelmäßige Funktionskontrollen und Störungsbeseitigung,
- Austausch und Bereitstellung erforderlicher Verschleiß- oder Betriebsteile,
- Sicherstellung der klimatechnischen Stabilität im Container (Temperaturregelung, Belüftung),
- Aufrechterhaltung der Stromversorgung inkl. Absicherung gegen Spannungsschwankungen,
- Sicherstellung der Datenverfügbarkeit und Systemperformance für den Dauerbetrieb.

Die technische Ausstattung des Wachcontainers ist während des gesamten Vorhaltezeitraums in einem voll funktionsfähigen, einsatzbereiten Zustand zu halten.
Menge: 48,000 StMt
Kostengruppe DIN 276 2018-12: 391000000
LB-DIN: 000

**02.01.0070 Wachcontainer L 3 m B 2,5 m aufstellen räumen**
Wachcontainer, elektrisch, elektrischer Heizlüfter, doppelwandig, isoliert, Einzelcontainer-Länge 3 m, Einzelcontainer-Breite über 2,4 bis 2,5 m, Raum eingerichtet, einschl. Beleuchtung, mit 2 Tischen, Maße L/B 0,8/1,6 m, 2 Stühle je Tisch, mit einer Regalwand von 2 m Länge, eine Telefonanlage mit 2 Nebenstellen, ein Computerarbeitsplatz, aufstellen und räumen, Reinigung und Vorhaltung wird gesondert vergütet.
Menge: 1,000 St
Kostengruppe DIN 276 2018-12: 391000000
LB-DIN: 000

**02.01.0080 Wachcontainer L 3 m B 2,5 m vorhalten**
Wachcontainer, elektrisch, elektrischer Heizlüfter, doppelwandig, isoliert, Einzelcontainer-Länge 3 m, Einzelcontainer-Breite über 2,4 bis 2,5 m, Raum eingerichtet, einschl. Beleuchtung, mit 2 Tischen, Maße L/B 0,8/1,6 m, 2 Stühle je Tisch, mit einer Regalwand von 2 m Länge, eine Telefonanlage mit 2 Nebenstellen, ein Computerarbeitsplatz, vorhalten.
Menge: 48,000 StMt
Kostengruppe DIN 276 2018-12: 391000000
LB-DIN: 000

**02.01.0090 Wachcontainer reinigen**
Vor beschriebenen Wachcontainer 3x wöchentlich komplett reinigen.
Menge: 208,000 StWo
Kostengruppe DIN 276 2018-12: 391000000
LB-DIN: 000

**02.01.0100 Kosten Beheizung Wachcontainer**
Energiekosten für die Beheizung von Wachcontainer.
Menge: 208,000 Wo
Kostengruppe DIN 276 2018-12: 391000000
LB-DIN: 000

**02.01.0110 Außenkameras zur vollständigen Baustellenüberwachung liefern montieren inbetriebnehmen rückbauen**
Liefern, montieren, anschließen, konfigurieren und betriebsfertig in Betrieb nehmen von mindestens sechs witterungsbeständigen Außenkameras zur lückenlosen Überwachung des gesamten Baustellenbereichs. Die Kameras sind so zu positionieren und auszurichten, dass in Abstimmung mit dem Landgericht eine vollständige äußere Sicherung und Überwachung der Baustelle gewährleistet ist.

Die Außenkameras müssen:

- für den 24/7-Betrieb geeignet sein
- über Nachtsichttechnik verfügen
- in das Videoüberwachungssystem des Wachcontainers integriert werden
- kompatibel zur zentralen Videoanlage bzw. Sicherheitsstruktur des Landgerichts sein
- eine stabile Datenübertragung im Dauerbetrieb sicherstellen

Der Leistungsumfang umfasst weiterhin:

- Herstellung sämtlicher erforderlicher Kabelwege einschließlich Leitungsverlegung, Schutzrohrinstallation und Anschlussverkabelung
- vollständige Integration in das bestehende Monitor-, Speicher- und Auswertesystem des Wachcontainers bzw. nach Vorgabe des Landgerichts
- Anbindung an Strom- und Netzwerktechnik
- Durchführung aller Funktionsprüfungen inklusive Bildübertragung, Speicherkontrolle und Ereignisüberwachung
- Dokumentation der installierten Kameras

Die Kameras müssen so installiert werden, dass eine vollständige Baustellenüberwachung hergestellt werden kann, am Ende der Maßnahme rückbauen.
Menge: 6,000 St
Kostengruppe DIN 276 2018-12: 391000000
LB-DIN: 000

**02.01.0120 Außenkameras zur vollständigen Baustellenüberwachung vorhalten**
Vorhalten und betriebsbereite Unterhaltung der in der Vorposition installierten Außenkameras über den vereinbarten Nutzungszeitraum. Dies umfasst sämtliche Maßnahmen zur Sicherstellung der dauerhaften Funktionsfähigkeit der mindestens sechs Kameras sowie deren Verbindung zum Video- und Auswertungssystem im Wachcontainer bzw. des Landgerichts.

Das Vorhalten beinhaltet insbesondere:

- kontinuierliche Funktionsüberwachung der Kameras
- Aufrechterhaltung aller Netzwerk- und Stromverbindungen
- regelmäßige Sicht- und Systemkontrollen der Kamerabilder
- Störungsbeseitigung, Austausch defekter oder verschlissener Komponenten
- Sicherstellung der Datenübertragung zum Wachcontainer sowie der Integration in dessen bestehendes Videosystem
- Reinigung der Außeneinheiten bei witterungs- oder baustellenbedingter Beeinträchtigung der Bildqualität
- Sicherstellung, dass die vollständige Überwachung des Baustellenbereichs jederzeit gewährleistet bleibt

Die Kameras sind während des gesamten Vorhaltezeitraums in einem uneingeschränkt betriebsbereiten Zustand zu halten.
Menge: 288,000 StMt
Kostengruppe DIN 276 2018-12: 391000000
LB-DIN: 000

**02.01.0130 Baustellenausweise erstellen**
Erstellung von Namensschildern, RFID basiert, mit integriertem Chip, Kunststoff, für den Zugang und Ausgang über die oben beschriebene Drehkreuzanlage, für jeden am Bau Tätigen, mit folgenden Angaben:

- Vor- und Zuname
- Firma
- Lichtbild

Die Erteilung für die Erstellung erfolgt ausschließlich durch den AG, welcher die Personen im Vorfeld sicherheitsüberprüft.
Menge: 200,000 St
Kostengruppe DIN 276 2018-12: 391000000
LB-DIN: 000

**02.01.0140 Technischer Support Reaktionszeit 2 Stunden**
Bereitstellung eines technischen Supports für die installierte Drehkreuzanlage inkl. der zugehörigen Überwachungstechnik einschl. Videoüberwachung am Landgericht Münster zur störungsfreien Aufrechterhaltung des Baustellenbetriebs,
Störungsannahme während Baustellenöffnungszeiten montags bis samstags von 06:30 - 17:00 Uhr erreichbar außer an Feiertagen, Vor-Ort-Service bei technischen Störungen, Austausch defekter Komponenten, Dokumentation sämtlicher Einsätze und Maßnahmen, Unterstützung bei Erweiterung oder Anpassungen der Systeme.

Der AN garantiert eine Reaktionszeit von maximal 2 Stunden vor Ort ab Eingang der Störungsmeldung.

Abrechnung als monatlicher Servicepauschale.
Menge: 48,000 StMt
Kostengruppe DIN 276 2018-12: 391000000
LB-DIN: 000

### Titel 03 Wachdienst

#### Untertitel 03.01 Wachdienst

*Hinweis: Schnittstellen Wachdienst Baustelle zur Wachmeisterei*
Der Wachdienst der Baustelle (des AN) meldet sich zu Beginn der Schicht bei dem gebäudeeigenen Wachdienst (Wachtmeisterei) und übernimmt damit die Verantwortung der Sicherung der Baustelle (Anwesenheitsliste, Schlüssel etc.).

Zum Abschluss der Schicht werden Schlüssel und Anwesenheitsliste an den gebäudeeigenen Wachdienst (Wachtmeisterei) übergeben. Dieser übernimmt dann den Auslass der Arbeiter und kann bei Bedarf auch das Tor öffnen (dazu Nebeneingang erst zu schließen) und verschließt nach Beendigung der Arbeiten das gesamte Gebäude.
Die Übergabe der Baustelle morgens und nachmittags hat schriftlich zu erfolgen. Mit der Übernahme wird jeweils die Schadensfreiheit bestätigt. Die Verantwortung geht mit der Übergabe mit allen Rechten und Pflichten für die jeweils zu verwaltenden Bereiche an den Wachdienst bzw. Wachmeisterei über.
Der Wachdienst des AN übernimmt montags bis freitags (ausgenommen an Feiertagen) von 07:00 bis 16:00 Uhr die vollständige Kontrolle (inkl. Fahrzeugkontrolle am Zufahrtstor). Mit Personenkontrolle hat auch die Kontrolle von Taschen / Werkzeuge zu erfolgen.
Es wird darauf hingewiesen, dass die Hoheitsgewalt immer beim Justizzentrum liegt und dieses stichprobenhafte Kontrollen auch beim Wachdienst des AN durchführen kann.

**03.01.0010 Wachdienst montags bis freitags von 07:00 bis 16:00 Uhr**
Das Gebäude kann durch Besucher nur über den gesicherten Haupteingang betreten werden, in dem Personenkontrollen und Durchsuchungen von Taschen etc. mit Durchleuchtung, also hohem Sicherheitsstandard erfolgen. Dies erfolgt durch den gebäudeeigenen Wachdienst (Wachtmeisterei).

Für den Baubetrieb und die Baustelleneinrichtung wird der Nebeneingang (Zugangstür Gebäude) seitlich des großen Schwurgerichtssaales (siehe Baustelleneinrichtungsplan) und die vorgelagerten Flächen auch als "Pufferbereich / Schleuse" ausgebildet.

Der AN ist verantwortlich für diesen Baustellenzugang und soll mittels dieser "Schleuse" die Sicherheit eigenverantwortlich gewährleisten. Die Zugangstür Gebäude und das Zufahrtstor im Bauzaun sind mit einem gesicherten Bauzylinder ausgestattet.

Der AN gewährleistet die Sicherung des Baustellenzuganges bei Ein- und Ausgang von den am Bau Tätigen und bei Transporten von Material in und aus dem Gebäude heraus während der Arbeitszeiten.

In die Position einzurechnen sind folgende durch den AN verantwortlich zu übernehmende Arbeiten:

- Personenkontrolle
- Zutrittskontrolle (Anwesenheitsliste)*
- regelmäßige Rundgänge
- Kontrolle Verschluss der Arbeitsbereiche
- Kontrolle Einhaltung der Zeiten für lärmintensive Arbeiten
- Regelung Zu- und Abfahrt in und aus dem Baustellenbereich
- regelmäßige Prüfung Füllstand Fäkalientank

Montags bis freitags (ausgenommen Feiertage) ist für die Zeit von 07:00 bis 16:00 Uhr durch den AN ein Wachdienst vor Ort zu stellen.

* Tägliches Führen einer Anwesenheitsliste der auf der Baustelle tätigen Personen. Hierzu sind folgende Daten von jedem Mitarbeiter festzuhalten:

- Vor- und Zuname
- Firma
- Ort der Tätigkeit
- Ankunftszeit
- Zeitpunkt Verlassen der Baustelle

Diese Liste dient zur Überwachung / Kontrolle, dass nur zugelassenes Personal das Gebäude betritt und auch wieder verlässt.
Gleichzeitig dient die Liste im Falle einer Evakuierung zur Feststellung, dass alle auf der Baustelle Tätigen das Gebäude verlassen haben.
Menge: 48,000 Mt
Kostengruppe DIN 276 2018-12: 791000000
LB-DIN: 000

**03.01.0020 Wachdienst Samstage von 07:00 bis 16:00 Uhr**
Wie Pos. 03.01.0010 mit dem Unterschied:

An festgelegten Samstagen ist für die Zeit von 07:00 bis 16:00 Uhr durch den AN ein Wachdienst zu stellen, jedoch nur nach vorheriger Aufforderung durch den AG.

Der Wachdienst hat sich den Schlüssel vorab bei den Wachtmeistern abzuholen und sicher zu verwahren.
Eine vorherige Ankündigung bei der Wachtmeisterei, dass Arbeiten vor 07:00 Uhr, nach 16:00 Uhr sowie samstags stattfinden ist zwingend erforderlich, da in der Wachtmeisterei ein Alarm ertönt, wenn der Wachdienst der Baustelle die Tür zum Landgericht öffnet.
Menge: 30,000 d
Kostengruppe DIN 276 2018-12: 791000000
LB-DIN: 000

**03.01.0030 Wachdienst zusätzliche Arbeitszeit vor 07:00 Uhr nach 16:00 Uhr**
Wie Pos. 03.01.0010 mit dem Unterschied:

An festgelegten Tagen (montags bis freitags) ist für die Zeit vor 07:00 Uhr und nach 16:00 Uhr durch den AN ein Wachdienst zu stellen, jedoch nur nach vorheriger Aufforderung durch den AG.

Der Wachdienst hat sich den Schlüssel vorab bei den Wachtmeistern abzuholen und sicher zu verwahren.
Eine vorherige Ankündigung bei der Wachtmeisterei, dass Arbeiten vor 07:00 Uhr, nach 16:00 Uhr stattfinden ist zwingend erforderlich, da in der Wachtmeisterei ein Alarm ertönt, wenn der Wachdienst der Baustelle die Tür zum Landgericht öffnet.
Menge: 50,000 h
Kostengruppe DIN 276 2018-12: 791000000
LB-DIN: 000

**03.01.0040 Regelung Lieferverkehr**
Organisation der Zu- und Abfahrt von Fahrzeugen im Liefer- und Entsorgungsverkehr auf den zur Verfügung stehenden Flächen während der Bauzeit.
Menge: 48,000 Mt
Kostengruppe DIN 276 2018-12: 391000000
LB-DIN: 000
